# Sanierung Gastroküche Weberei_Heizung
Angebotsaufforderung (GAEB DA XML 3.3, DA83)
Projekt: 2025_43
Währung: EUR
Erstellt mit: GXML Toolbox V3.3 R20220330, ORCA AVA 26.0.6 26.00.06, 10.11.2025

## Deckblatt
Bauvorhaben: Kulturzentrum Weberei Gütersloh
  Sanierung Gastroküche
  Bogenstr. 1-8, 33330, Gütersloh

Gewerk:  Heizung
Demontage und Montage

Bauherr:  Stadt Gütersloh
  Der Bürgermeister
  Berliner Str. 70
  33330 Gütersloh

Ausführung
Beginn der Arbeiten:  KW  8: 16.02.2026
Ende der Arbeiten  KW 47: 20.11.2026

## Allgemeine Vorbemerkungen
Beim Bauvorhaben handelt es sich um die Sanierung des Gastronomiebereiches im Kulturzentrum Weberei Gütersloh

Die Baustellenanschrift lautet:
Bogenstraße 1-8
33330 Gütersloh

Im Rahmen der Baumaßnahme wird die technische Gebäudeausrüstung des Gastronomiebereiches der Weberei vollständig demontiert und erneuert.

Rückbau TGA:  16.02.2026 bis 03.04.2026
Installation TGA : 06.04.2026 bis 20.11.2026

Die genauen Ausführungszeiten werden bei der Auftagserteilung mit der Bauleitung abgestimmt und festgelegt. Die Koordination der Arbeiten erfolgt durch die Bauleitung.

Grundlage dieses Angebotes sind die VOB Teil C mit den zugehörigen ATV's.

Vom AN sind vor Ausführungsbeginn mindestens vorzulegen:
Werk- & Montageplanung

Dem Bieter wird dringend empfohlen, eine Ortsbesichtigung durchzuführen und sich hiermit über die örtlichen Gegebenheiten des Bauvorhabens zu informieren. Mehrkosten, die sich aus den örtlichen Bedingungen ergeben, werden nicht akzeptiert, sondern sind bei der Kalkulation zu berücksichtigen. Ein Besichtigungstermin kann über die Vergabeplattform mindestens eine Woche vor dem gewünschten Termin mit dem AG abgestimmt werden.

Anlagenverzeichnis zum vorliegenden Leistungsverzeichnis:
-Baustelleneinrichtungsplan.pdf

Ein Baustromanschluss, Baustrom sowie Bauwasser werden bauseits zur Verfügung gestellt.

## Technische Vorbemerkungen Heizungsanlagen und zentrale Wassererwärmungsanlagen - DIN 18380 (2019)
Technische Vorbemerkungen Heizungsanlagen und zentrale Wassererwärmungsanlagen

VOB Teil C:
Allgemein technische Vertragsbedingungen für Bauleistungen (ATV)
Heizungsanlagen und zentrale Wassererwärmungsanlagen DIN 18380,
September Ausgabe 2019

0.1 Angaben zur Baustelle

Siehe allgemeine Vorbemerkungen

0.2 Angaben zur Ausführung

0.2.1 Anzahl, Art, Lage, Maße, Stoffe und Ausbildung der herzustellenden Anlagen.

Gemäß Leistungsverzeichnis.

0.2.2 Umfang der vom Auftragnehmer vorzunehmenden Installation der anlageninternen elektrischen Leitungen einschließlich Auflegen auf die Klemmen.

Anschluss der Regelventile und Pumpen der bauseits verlegten Kabelenden ist in die Einheitspreise mit einzukalkulieren.

0.2.3 Art und Bedarfe, z.B. thermischer Energiebedarf, anderer, nicht zur vertraglichen Leistung gehörender Komponenten.

Nicht zutreffend.

0.2.4 Geforderte Druckstufen für Anlagenteile.

Gemäß LV-Positionen.

0.2.5 Beibringen von Genehmigungen, Prüfungen und Abnahmen, z.B. Behälterprüfungen nach der Betriebssicherheitsverordnung (BetrSichV).

Nicht zutreffend.

0.2.6 Zerstörungsfreie Prüfungen bei Hochdruckleitungen und schwer zugänglichen
Leitungen.

Nicht zutreffend.

0.2.7 Anzahl, Art und Maße von Mustern und Musterkonstruktionen. Ort der Anbringung.

Nicht zutreffend.

0.2.8 Art und Umfang von Leistungen für den Winterbau.

Nicht zutreffend.

0.2.9 Schutz von Bau- und Anlagenteilen, Einrichtungsgegenständen und dergleichen.

Gemäß der Nebenleistungen nach VOB.

0.2.10 Minderung der Wärmeleistung der Raumheizflächen durch Heizkörperverkleidungen oder sonstige Maßnahmen.

Nicht zutreffend.

0.2.11 Besondere Anforderungen an Wand- und Deckendurchführungen.

Wand- und Deckendurchführungen sind anschließend wieder fachgerecht zu verschließen.
Bestehen keine brandschutztechnischen Anforderungen, erhalten die Rohrleitungen eine Ummantelung zum Schutz gegen Körperschallübertragung.

0.2.12 Anforderungen an den Brand-, Schall-, Wärme-, Feuchte-, und Strahlenschutz, Energieeffizienz sowie an die Luftdichtheit der Gebäudehülle. Art und Umfang erforderlicher Leistungen.

Bei Wand- und Deckendurchführungen mit Anforderungen an den Brandschutz sind
Brandschutzdurchführungen mit entsprechender Zulassung zu verwenden.

0.2.13 Anforderungen an die auf den Rohfußboden zu verlegenden Leitungen.

Gemäß Leistungsverzeichnis.

0.2.14 Art und Umfang von Leistungen zur Schaffung von Zonen mit unterschiedlichen
raumklimatischen Anforderungen.

Nicht zutreffend.

0.2.15 Anforderungen an die Wärmedämmung der auf dem Rohfußboden verlegten
Leitungen.

Gemäß Leistungsverzeichnis.

0.2.16 Besondere physikalische und chemische Beanspruchungen, denen Stoffe und Bauteile nach dem Einbau ausgesetzt sind.

Nicht zutreffend.

0.2.17 Art und Umfang von Korrosionsschutzmaßnahmen und Maßnahmen zur Vermeidung von Steinbildung.

Gemäß Leistungsverzeichnis.

0.2.18 Art und Umfang der Kennzeichnung von Rohrleitungen.

Gemäß Leistungsverzeichnis.

0.2.19 Art und Umfang von Provisorien, z.B. vorübergehende Versorgung durch eine transportable Heizzentrale, Bereitstellung von Brennstoff, Bedienungspersonal.

Nicht zutreffend.

0.2.20 Vorgezogenes oder nachträgliches Herstellen von Teilen der Leistung. Zeitpunkt der - ggfs. stufenweisen - Fertigstellung und Inbetriebnahme.

Nicht zutreffend.

0.2.21 Schnittstellen zu anderen Gewerken.

Gemäß LV-Positionen.

0.2.22 Angaben zur Gebäudeautomation, z.B. Schnittstellen, Schnittstellendefinition.

Gemäß LV-Positionen.

0.2.23 Art und Umfang von Leistung zur gewerkeübergreifenden Inbetriebnahme.

Sofern die Inbetriebnahme das angebotene Gewerk betrifft, ist an der gewerkeübergreifenden
Inbetriebnahme durch eine fachlich kompetente Person teilzunehmen.

0.2.24 Durchführung von Funktionsmessungen.

Sofern erforderlich, sind diese durchzuführen und zu protokolieren.

0.2.25 Art und Umfang der bereit zu stellenden und zu übergebenden Unterlagen vor der Montage bzw. zur Bestrandsdokumentation, z.B.:
- Funktions und Strangschemata,
- Bestandspläne der errichteten Anlagen,
- Stückliste, enthaltend alle Mess-, Steuer-, und Regelgeräte (MSR),
- Stromlaufplan und gegebenenfalls Funktionsplan der Steuerung nach DIN EN 60848 "GRAFCET, Spezifikationssprache für Funktionspläne der Ablaufsteuerung",
- Funktionsbeschreibung unter Einbeziehung der Regelung mit Darstellung der Regelschemata,
- Protokolle über die im Rahmen der Einregulierungsarbeiten durchgeführten endgültigen Einstellungen und Messungen,
- Ersatzteillisten,
- Berechnung des Energiebedarfs,
- Berechnung der Netze und Einstellwerte,
- Diagramme und Kennlinienfelder,
- Informationslisten bei MSR-Anlagen in DDC-Technik (siehe Richtlinien der Reihe VDI 3814 "Gebäudeautomation (GA)")

Alle Unterlagen wie zuvor beschrieben (mitzuliefernde Unterlagen), ansonsten wie im Leistungstext beschrieben.

0.2.26 Art, Verfahren und Umfang des Spülens von Rohrleitungen.

Gemäß LV-Positionen.

0.2.27 Angebot eines Instandhaltungs- bzw. Wartungsvertrages.

Nicht zutreffend.

0.2.28 Art und Umfang der dem Auftragnehmer für die Beurteilung und Ausführung der Anlage zu liefernden Planungsunterlagen und Berechnungen.

Die vollständigen Planunterlagen werden nach Auftragsvergabe übergeben und dienen als
Grundlage für die zu erstellende Werk- und Montageplanung durch den AN.

0.2.29 Möglichkeiten zur Aufnahme von Kräften hängender Bauteile und Apparate.

Sofern erforderlich sind diese zu bemessen und nachzuweisen.

02.30 Art und Umfang von Zustandsprüfungen vorhandener Rohrleitungen und Anlagenteile.

Nicht zutreffend.

0.2.31 Beschaffenheit des Füllwassers.

Gemäß LV-Positionen.

0.2.32 Bauteilfertigung nach Ausführungsplan oder nach örtlichem Aufmaß.

Nach Werk- und Montageplanung.

0.2.33 Art, Beschaffenheit und Festigkeit des Untergrundes, z. B. Stahl, Beton, verputztes oder unverputztes Mauerwerk, Holz.

Stahlbeton und Mauerwerk.

0.2.34 Anzahl, Art, Maße und Ausbildung von Abschlüssen und Anschlüssen an angrenzende Bauteile, z. B. luftdichte Anschlüsse.

Gemäß Planunterlagen.

0.2.35 Art, Lage, Maße und Ausbildung von Bewegungs- und Bauwerks- und Bauteilfugen.

Nicht zutreffend.

0.2.36 Anzahl, Art, Lage und Maße von herzustellenden oder zu schließenden Aussparungen.

´Kernbohrungen durch Innenwände und -decken sind nach Maßgabe der Schlitz-und durchbruchsplanung unter Berücksichtigung der geprüften Werk- und Montageplanung zu erstellen.

0.2.37 Anzahl, Art, Lage, Maße und Massen von Installations- und Einbauteilen.

Gemäß Planunterlagen.

0.2.38 Gestaltung und Einteilung von Flächen sowie Raster- und Fugenausbildung.

Nicht zutreffend.

0.2.39 Anzahl, Art, Lage, Maße und Beschaffenheit von geneigten, gebogenen oder andersartig geformten Flächen.

Nicht zutreffend.

## 02 KG420 - Heizungstechnik

### Titel 01 422 - Wärmeverteilung

#### Bereich 01.01 Pumpen, Armaturen und Zubehör

**01.01.0001 Absperrkugelhahn DN40**
Kugelhahn mit Kunstoff Knebelgriff mit Innengewinde PN 16, DN 40, G 1½, Messing, vernickelt
Mit vollem Durchgang, Messing vernickelt. Kugel Messing verchromt, Dichtschalen aus PTFE, O-Ring-Abdichtung
einschl. Wärmedämmung

Material: Messing
Oberfläche: Vernickelt
Nennweite: DN 40
Anschluss: Innengewinde
Menge: 4,000 St

**01.01.0002 Absperrkugelhahn DN50**
Heizungskugelhahn wie vor beschrieben, jedoch

Nennweite: DN 50

einschl. Form- und Verbindungsstücke
einschl. Wärmedämmung
Menge: 3,000 St

**01.01.0003 Umwälzpumpe RLT-Anlagen**
Umwälzpumpe RLT-Anlagen
Hocheffizienz-Inline Nassläuferpumpe mit EC-Motor und
elektronischer Leistungsanpassung. Einsetzbar für
Heizungswasser, Kaltwasser und Wasser-Glykol-Gemische.
Energieeffizienzindex (EEI) je nach Pumpentyp zwischen = 0,17
und = 0,19.

Regelarten:
- Permanente, automatische Leistungsanpassung an den
Anlagenbedarf ohne Sollwertvorgabe (Werkseinstellung).
- Konstante Temperatur (T-const.)
- Konstante Differenztemperatur (dT-const.)
- Bedarfsgerechte Volumenstromoptimierung der Zubringerpumpe
durch Vernetzung und Kommunikation mit mehreren Pumpen.
- Konstanter Volumenstrom (Q-const.)
- Differenzdruckregelung dp-c an einem entfernten Punkt im
Rohrnetz (Schlechtpunktregelung)
- Konstanter Differenzdruck (dp-c)
- Variabler Differenzdruck (dp-v) mit der Option der nominellen
Betriebspunkteingabe
- Konstante Drehzahl (n-const.)
- Benutzerdefinierte PID-Regelung

Funktionen:
- Wärmemengenerfassung
- Kältemengenerfassung
- Automatische Abschaltung der Pumpe bei Null-DurchflussErkennung (No-Flow Stop)
- Umschaltung zwischen Heiz- und Kühlbetrieb (automatisch,
extern oder manuell)
- Einstellbare Volumenstrombegrenzung durch Q-Limit-Funktion
(Qmin. und Qmax.)
- Betriebsarten Doppelpumpen: Wirkungsgradoptimierter
Additionsbetrieb für dp-c und dp-v, Haupt-/Reservebetrieb
- Speichern und wiederherstellen der konfigurierten
Pumpeneinstellungen (3 Wiederherstellungspunkte)
- Störmeldungs-/Warnmeldungsanzeige in Klartext inklusive
Abhilfeempfehlung
- Entlüftungsfunktion zur automatischen Entlüftung des
Rotorraums
- Automatische Nachtabsenkung
- Automatische Deblockierfunktion und integrierter
Motorvollschutz
- Trockenlauferkennung

Anzeige:
- Regelungsart
- Sollwert
- Volumenstrom
- Temperatur
- Leistungsaufnahme
- Elektrischer Verbrauch
- Aktive Einflüsse (z.B. STOP, No-Flow Stop)

Ausführung:
- 2 konfigurierbare analoge Eingänge : 0-10 V, 2-10 V, 0-20 mA,
4-20 mA und handelsüblicher Pt1000; Spannungsversorgung mit
+24 V DC
- 2 konfigurierbare digitale Eingänge (Ext. OFF, Ext. Min, Ext. Max,
Heizen/Kühlen, Manuelle Übersteuerung (Gebäudeautomation
abgekoppelt), Bediensperre (Tastensperre und FernbedienungsKonfigurationsschutz)) - 2 konfigurierbare Melderelais für Betriebs- und
Störmeldungen
- Steckplatz für CIF-Module mit Schnittstellen für
Gebäudeautomation GA (Optionales Zubehör: CIF-Module Modbus
RTU, Modbus TCP, BACnet MS/TP, BACnet IP, LON, PLR,
CANopen)
- Temperaturfühler integriert
- Automatischer Notbetrieb bei besonderen Zuständen
(Pumpendrehzahl definierbar) z.B. bei Ausfall der
Buskommunikation oder von Sensorwerten
- Graphisches Farb-Display (4,3 Zoll) mit Bedienung über EinKnopf-Handbedienebene
- Auslesen und Einstellen von Betriebsdaten sowie z.B. Erstellen
eines Inbetriebnahmeprotokolls über Bluetooth-Schnittstelle
- Doppelpumpenmanagement integriert (Doppelpumpen sind
fertig verdrahtet), bei Verwendung von 2 Einzelpumpen als
Doppelpumpeneinheit.
- Kabelbrucherkennung bei analogem Signal (in Verbindung mit 2-
10 V oder 4-20 mA)
- Außenaufstellung mit Wetterschutz gemäß Einbau- und
Betriebsanleitung möglich
- Datum und Uhrzeit voreingestellt
- Wärmedämmschale für Heizungsanwendungen
- 5 Jahre Gewährleistung

Lieferumfang
- Pumpe
- 2x Kabelverschraubung M16 x 1,5
- Unterlegscheiben für Flanschschrauben M12 und M16 (bei
Anschlussnennweiten DN 32 bis DN 65)
- 2x Dichtungen bei Gewindeanschluss
- Wärmedämmschale
- Einbau- und Betriebsanleitung (digital)

Optionales Zubehör:
- Kälteisolierung zur Vermeidung von
Kondensatbildung
- CIF-Modul: Modbus TCP, Modbus RTU, BACnet IP, BACnet
MS/TP, LON, PLR, CANopen
- Pt1000 (B) Rohranlegefühler (für Trinkwarmwasser)
- Pt1000 (AA) Sensor zum Einbau in Tauchhülse
- Differenzdrucksensor

Betriebsdaten
Fördermedium: Wasser 100 %
Medientemperatur: 45,00 °C
Angefragter Volumenstrom: 7,50 m³/h
Angefragte Förderhöhe: 2,00 m
Min. Medientemperatur: -10 °C
Max. Medientemperatur: 110 °C
Min. Umgebungstemperatur: -10 °C
Max. Umgebungstemperatur: 40 °C
Maximaler Betriebsdruck: 10 bar
Mindestzulaufhöhe bei 50°C: 3 m
Mindestzulaufhöhe bei 95°C: 10 m
Mindestzulaufhöhe bei 110°C: 16 m

Motordaten
Energieeffizienzindex (EEI): = 0.19
Netzanschluss: 1~230 V +-10 %%, 50 Hz
Strom (min): 1,2 A
Strom (max): 1,2 A
Motornennleistung: 0,234 kW
Drehzahl min.: 750 1/min
Drehzahl max.: 3.950 1/min
Leistungsaufnahme: 0,275 kW
Leistungsaufnahme: 275 W
Störaussendung: EN 61800-3;2004+A1;2012 / Wohnbereich (C1)
Störfestigkeit: EN 61800-3;2004+A1;2012 / Industriebereich (C2)
Elektromagnetische Verträglichkeit:
Isolationsklasse: F
Schutzart: IPX4D
Kabelverschraubung: 5 x M16x1.5
Schalldruckpegel:

Werkstoffe
Pumpengehäuse: EN-GJL-200
Laufrad: PPS-GF40
Welle: 1.4122, DLC-beschichtet
Lager: Kohle, antimonimprägniert

Einbaumaße
Saugseitiger Rohranschluss: G 1½, PN 10
Druckseitiger Rohranschluss: G 1½, PN 10
Baulänge: 180 mm

angebotenes Fabrikat: '..............................'

angebotener Typ:
'..............................'
Menge: 1,000 St

**01.01.0004 Strangregulier- und Absperrventil DN 50**
Strangregulier- und Absperrventil DN 32
Rotguss-Strangregulierventil PN 25 in Schrägsitzausführung mit gesicherter, jederzeit kontrollierbarer, stufenloser Feinstvoreinstellung. Ablesbarkeit der Voreinstellung unabhängig von der Handradstellung. Alle Funktionselemente auf der Handradseite. Montage im Vor- und Rücklauf möglich.Ventilgehäuse und Kopfstück aus Rotguss, Spindel und Ventilkegel aus entzinkungsbeständigem Messing (Ms-EZB), Kegel mit Dichtung aus PTFE, wartungsfreie Spindelabdichtung durch doppelten O-Ring.Mit montiertem Zubehör-Set 3 = 1
Beiderseits Muffengewinde nach EN 10226
Material: Rotguss
Oberfläche: roh
kvs: 19.45
max. Betriebsdruck: 25 bar
min. Betriebstemperatur: -20 C
max. Betriebstemperatur: 150 C

einschl. Form- und Verbindungsstücke
einschl. Wärmedämmung

angebotenes Fabrikat: '..............................'

angebotener Typ:
'..............................'
Menge: 1,000 St

**01.01.0005 Schmutzfänger DN 50**
Schmutzfänger in Schrägsitzform mit Flanschen

- Gehäuse aus Gusseisen EN-JL1040
- mit Grundanstrich
- Siebführung im Deckel und Gehäuse
- Sieb aus Edelstahl 1.4301
- voll isolierbar gemäß Gebäudeenergiegesetz - GEG
- Baulänge: nach EN558/1
- Mediumtemperatur: -10 - + 300°C
- Nenndruck: PN 6
- Nennweite: DN 50
- Sieb: Feinsieb

einschl. Form- und Verbindungsstücke
einschl. Wärmedämmung
Menge: 1,000 St

**01.01.0006 Muffen-Rückschlagventil DN 40**
Muffen-Rückschlagventil DN 40
Rückflussverhinderer mit Gewindemuffen-Anschluss, Ventilbauart mit Schließfeder für beliebige Einbaulage. Metallisch dichtend. PN16
Gehäuse CW614N
Vetilteller und Schließfeder 1.4571
Führung 1.4301

einschl. Form- und Verbindungsstücke
einschl. Wärmedämmung
Menge: 1,000 St

**01.01.0007 Mischerventil DN 40**
Mischventile für Kalt- und Warmwasser in geschlossenen Kreisläufen

- DN 40
- kvs [m³/h]: 25
- Drehwinkel 90°
- Medium: Kalt- und Warmwasser
- Mediumstemperatur: 1-120 °C
- Leckrate: DN40 100: 0-0,1 % des kvs-Wertes
- Ventilkennlinie: linear
- Betriebsdruck zulässig: 600 kPa
- Werkstoff Innengarnitur: < DN 100: CrNi-Stahl/Messing
- PN-Stufe: PN 6

einschl. Form- und Verbindungsstücke
einschl. Wärmedämmung

angebotenes Fabrikat: '..............................'

angebotener Typ:
'..............................'
Menge: 1,000 St

**01.01.0008 Stellantrieb Mischerventil**
Drehmoment:  10 Nm
Drehwinkel:  90°
Leistungsaufnahme:  3.5 VA
Stellzeit:  120 s
Stellsignal:  3-Punkt
Schutzart:  IP54
Umgebungstemperatur Betrieb:  -15 bis 55 °C
Mediumstemperatur:  -10 bis 120 °C
Umgebungsfeuchte Betrieb:  95 % r.F.
Abmessungen (B x H x T):  160 x 124 x 153 mm
Montagelage:  Stehend bis liegend
Betriebsspannung:  AC 230 V
Stellungsrückmeldung:  None
Hilfsschalter:  0

angebotenes Fabrikat: '..............................'

angebotener Typ:
'..............................'
Menge: 1,000 St

**01.01.0009 Luftgefäße DN 50**
Luftgefäße aus nahtlosem, schwarzen Stahlrohr DN 50 nach DIN 2440, mit 2 Klöpperböden, zum direkten Einbau in die Rohrleitung, einschl. einer bis ca. 5 m langen Entlüftungsleitung DN 10 und Entleerungshahn DN 10. Die Entlüftungsleitung ist zu grundieren und anschließend mit einem Deckanstrich zu versehen, Farbe nach Wahl des AG.
Menge: 2,000 St

**01.01.0010 Anschluss an Hydraulikgruppe RLT Gastro**
*** Pauschalposition
Anschluss an Heizregister RLT Gastro
Der wasserseitige Anschluss und die Zulieferung von Reduzierungen, Gegenflanschen, Schrauben und Dichtungen, bzw. Verschraubungen ist zu berücksichtigen.
Erhitzerleistung: 29,8 kW
Systemtemperaturen: 70/55°C
Anschlussnennweite: DN40

einschließlich Einbau von bauseitig durch den AN Lüftung gelieferter Umwälzpumpe und 3-Wege-Venteil
Menge: 1,000 psch

**01.01.0011 Anschluss an Hydraulikgruppe RLT Küche**
*** Pauschalposition
Anschluss an Heizregister RLT Küche
Der wasserseitige Anschluss und die Zulieferung von Reduzierungen, Gegenflanschen, Schrauben und Dichtungen, bzw. Verschraubungen ist zu berücksichtigen.
Erhitzerleistung: 53,5 kW
Systemtemperaturen: 70/55°C
Anschlussnennweite: DN40

einschließlich Einbau von bauseitig durch den AN Lüftung gelieferter Umwälzpumpe und 3-Wege-Venteil
Menge: 1,000 psch

**01.01.0012 Schnellentlüfter**
Automatischer Schnellentlüfter für
Heiz- und Kühlwassersysteme bzw. geschlossene, flüssigkeitsgefüllte Anlagensysteme.

Geeignet für die Medien Wasser und
Wasser/Glykolgemisch bis zu einem
Mischungsverhältnis von 50/50%.

Armatur für die permanente Ableitung von
Gasblasen aus entsprechend hierfür im
Hydraulik-/Rohrleitungssystem vorgesehenen Hochpunkten oder Sammelstellen.

Typ  :  1/2
Gehäusewerkstoff  :  Messing
Systemanschluss  :  IG 1/2
max. Betriebsüberdruck :  10 bar
max. Betriebstemperatur:  110 °C
Höhe:  :  122 mm
Durchmesser  :  63 mm
Gewicht  :  0,6 kg
Menge: 4,000 St

**01.01.0013 Sicherheitsventil 1"**
Sicherheitsventil für Wärmeerzeuger,
gemäß TRD 721, Kennbuchstabe H.

Eintrittsnennweite:  G 1
Austrittsnennweite:  G 1 1/4
Abblaseleistung erforderl. : 120 kW
Ansprechdruck :  2,5 bar

einschl. Form- und Verbindungsstücke
einschl. Wärmedämmung
Menge: 1,000 St

**01.01.0014 Manometer**
Rohrfeder-Manometer
Gehäuse:  Stahl verzinkt
Zifferblatt:  weiß
Ziffern und Teilung  schwarz
Zeiger:  Aluminium, schwarz
Sichtscheibe;  Kunststoff glasklar in  Geäuse eingeschnappt
Messfühler:  G 1/2 B Messing  abnehmbar mit Feststell
Zeigerwerk:  Kupferlegierung
Messglied:  Kupferlegierung
Anschluss:  Kupferlegierung,  Außengewinde
Messbereich:  0-6 bar (NG 100)
Güteklasse:  1,6
Ruhebelastung:  3/4 x Skalenendwert
Wechselbelastung:  2/3 x Skalenendwert
kurzzeitig:  Skalenendwert
  Standardausführung
Nenngröße:  100 mm

einschl. Anschlussrohr, Trompeten- oder U-Rohr.
Menge: 2,000 St

**01.01.0015 Bi-Metall Zeigerthermometer Heizung**
Bi-Metall Zeigerthermometer Heizung mit Tauchhülse und Anschweißmuffe

Gerätebauart:  Standard,
  mit Kunststoffgehäuse
Nenngröße [NG]:  80mm
Gehäusewerkstoff:  Kunststoff, schwarz,
Einheit:  °C
Anzeigebereich:  0 °C - 120 °C
Einbaulänge [L1]:  nach Erfordernis
Tauchschaftdurchmesser [d5]:  9 mm
Tauchschaftwerkstoff:  Aluminium
Schutzrohr:  abnehmbar, aufgeklemmt,
Schutzrohrwerkstoff:  Messing
Prozessanschluss [E]:  G1/2B
Zeigerausführung:  Kunststoff, schwarz
Sichtscheibe:  Kunststoff, SAN
Genauigkeitsklasse:  CL. 1 nach DIN EN 13190

einschl. der erforderlichen Verbindungs-, Dichtungs-
und Befestigungsmaterialien.
Menge: 6,000 St

**01.01.0016 KFE-Kugelhahn 1/2"**
Kugelhahn in Durchgangsform

Nennweite:  1/2"
Druckstufe:  bis PN 16
Material:  Messing vernickelt

einschl. Flügelgriff, Schlauchtülle und Blindkappe aus Metall.
Menge: 15,000 St

#### Bereich 01.02 Rohrleitungen und Zubhör

*Hinweis: Rohrleitungen*

**01.02.0001 V2A-Rohr 15 x 1,0**
Systemrohr V2A, d15 x 1
zum Pressen

Eigenschaften
- Nicht zulässig für Trinkwasserinstallationen
- LABS-frei

Technische Eigenschaften
- Oberflächenrauheit: 1,5 µm
- Außendurchmesser: 15 mm
- Werkstoff: Edelstahl
- DN / Nennweite: 12
- Wanddicke: 1 mm

Form- und Verbindungsstücke werden gesondert vergütet, Montagehöhe über Gelände/Fußboden bis 3,5 m.
Menge: 25,000 m

**01.02.0002 V2A-Rohr 18 x 1,0**
Systemrohr V2A wie zuvor beschrieben, jedoch
Außendurchmesser: 18 x 1 mm (DN 15)
Menge: 20,000 m

**01.02.0003 V2A-Rohr 22 x 1,0**
Systemrohr V2A wie zuvor beschrieben, jedoch
Außendurchmesser: 22 x 1 mm (DN 20)
Menge: 7,000 m

**01.02.0004 V2A-Rohr 42 x 1,5**
Systemrohr V2A wie zuvor beschrieben, jedoch
Außendurchmesser: 42 x 1,5 mm (DN 40)
Menge: 11,000 m

**01.02.0005 V2A-Rohr 54 x 1,5**
Systemrohr V2A wie zuvor beschrieben, jedoch
Außendurchmesser: 54 x 1,5 mm (DN 50)
Menge: 86,000 m

**01.02.0006 Bogen V2A-Stahl DN 12**
Bogen 90Gr DN 12 für zuvor beschriebenes Systemrohr V2A

Eigenschaften
- Nicht zulässig für Trinkwasserinstallationen
- Unverpresst undicht
- Pressindikator
- Dichtring aus CIIR schwarz

Technische Eigenschaften
- Werkstoff: Edelstahl
- Winkel: 90 °
- Außendurchmesser: 15 mm
- DN / Nennweite: 12
Menge: 16,000 St

**01.02.0007 Bogen V2A-Stahl DN 15**
Bogen V2A-Stahl wie zuvor beschrieben, jedoch

Nennweite: DN 15
Menge: 16,000 St

**01.02.0008 Bogen V2A-Stahl DN 20**
Bogen V2A-Stahl wie zuvor beschrieben, jedoch

Nennweite: DN 20
Menge: 8,000 St

**01.02.0009 Bogen V2A-Stahl DN 40**
Bogen V2A-Stahl wie zuvor beschrieben, jedoch

Nennweite: DN 40
Menge: 10,000 St

**01.02.0010 Bogen V2A-Stahl DN 50**
Bogen V2A-Stahl wie zuvor beschrieben, jedoch

Nennweite: DN 50
Menge: 30,000 St

**01.02.0011 T-Stück V2A-Stahl DN 20**
T-Stück, egal

Eigenschaften
- Nicht zulässig für Trinkwasserinstallationen
- Unverpresst undicht
- Pressindikator
- Dichtring aus CIIR schwarz

Technische Eigenschaften
- Werkstoff: Edelstahl
- Winkel: 90 °
- größter Außendurchmesser: 22 mm
- DN / Nennweite: 20
Menge: 6,000 St

**01.02.0012 T-Stück V2A-Stahl DN 25**
T-Stück V2A-Stahl wie zuvor beschrieben, jedoch

Nennweite: DN 25
Menge: 6,000 St

**01.02.0013 T-Stück V2A-Stahl DN 32**
T-Stück V2A-Stahl wie zuvor beschrieben, jedoch

Nennweite: DN 32
Menge: 6,000 St

**01.02.0014 T-Stück V2A-Stahl DN 40**
T-Stück V2A-Stahl wie zuvor beschrieben, jedoch

Nennweite: DN 40
Menge: 2,000 St

**01.02.0015 T-Stück V2A-Stahl DN 50**
T-Stück V2A-Stahl wie zuvor beschrieben, jedoch

Nennweite: DN 50
Menge: 6,000 St

**01.02.0016 V2A-Reduzierstück DN 50**
V2A-Reduzierstück DN 50

für V2A-Rohr wie vor beschrieben
Nennweite: DN 50
konzentrisch in verschiedenen Baulängen,
Reduzierung auf verschiedene Nennweiten
Menge: 4,000 St

**01.02.0017 Überschiebuffe V2A-Stahl DN 20**
Überschiebmuffe passend zu verwendetem Rohrsystem DN 20

Eigenschaften
- Nicht zulässig für Trinkwasserinstallationen
- Unverpresst undicht
- Pressindikator
- Dichtring aus CIIR schwarz

Technische Eigenschaften
- Werkstoff: Edelstahl
- Außendurchmesser: 22 mm
- DN / Nennweite: 20
Menge: 6,000 St

**01.02.0018 Überschiebuffe V2A-Stahl DN 25**
Überschiebmuffe V2A-Stahl wie zuvor beschrieben, jedoch:

Nennweite: DN 25
Menge: 6,000 St

**01.02.0019 Überschiebuffe V2A-Stahl DN 32**
Überschiebmuffe V2A-Stahl wie zuvor beschrieben, jedoch:

Nennweite: DN 32
Menge: 6,000 St

**01.02.0020 Flansch mit Pressmuffe VA-Stahl DN 40 PN 10/16**
Flansch PN 10/16 mit Pressmuffe d42

Eigenschaften
- Nicht zulässig für Trinkwasserinstallationen
- Unverpresst undicht
- Pressindikator
- Dichtring aus CIIR schwarz
- Form B1 (erhöhte Dichtleiste mit
Standarddichtfläche), EN 1092-1

einschließlich aller Schrauben, Muttern, Unterlegscheiben und asbestfreier Dichtung

Technische Eigenschaften
- Werkstoff: Edelstahl
- Außendurchmesser: 42 mm
- DN / Nennweite: 40
Menge: 8,000 St

**01.02.0021 Flansch mit Pressmuffe VA-Stahl DN 50 PN 10/16**
Flansch PN 10/16 VA-Stahl, wie zuvor beschrieben, jedoch

mit Pressmuffe d54

Technische Eigenschaften
- Werkstoff: Edelstahl
- Außendurchmesser: 54 mm
- Innendurchmesser: 51 mm
- DN / Nennweite: 50
Menge: 15,000 St

**01.02.0022 Pressmuffe bzw. Nippel 1/2"**
Pressmuffe

entsprechend DIN 2986 und 2982 auch in verlängerter Ausführung gem. Dämmstärke, kompl. in die Mediumleitung eingeschweißt u. kompl. mit Stopfen oder Kappe. Diese Anschlüsse sind für Zusatzanschlüsse wie z.B. Fühler, Thermostate oder spez. Druckmessungen einschl. Schweiß- und Dichtmaterial.
Menge: 6,000 St

*Hinweis: Anschlüsse an Bestandsleitung*
Die in der Zwischendecke verlaufende Heizungsverteilleitung zur Versorgung der Räumlichkeiten soll weitergenutzt werden. Von der Vereilleitung abgehende Heizkörper- Anschlussleitungen müssen im Zuge der Baumaßnahme getrennt werden. Sofern diese in der Nähe eines neu zu installierenden Heizkörpers sitzen, können die getrennten Rohrleitungen dazu genutzt werden, neue Heizkörper- Anschlussleitungen anzuschließen. Wenn in der Nähe der Anschlussleitung kein neuer Heizkörper installiert wird, sind die getrennten Leitungen zu verschließen.

**01.02.0023 Verschließen von zwei HK-Anschlussleitungen**
Trennen von zwei HK-Anschlussleitungen die von den Verteilleitungen abgehen und verschließen.

Verschluss wahlweise mit Stopfen oder gelötet/geschweißt.
Menge: 6,000 St

**01.02.0024 HK-Anschlussleitung an Bestandsverteilleitung anschließen**
Anschluss einer HK-Anbindeleitung an die Bestandsverteilleitung einschließlich:

- Rückbau der Dämmung an der Bestandsverteilleitung
- Auftrennen der Rohrleitung in ausreichender Länge
- Vorbereiten eines Rohrleitungs-Passstücks mit T-Stück zum Anschluss einer HK-Anbindeleitung
- Einsetzen und Verpressen des Passstücks in die Verteilleitung mittels Kombination aus Muffe und Überschiebemuffe
- Ersatz der rückgebauten Dämmung

benötigtes Rohrmaterial (separat vergütet)
1x T-Stück Kupfer
1x Überschiebemuffe Kupfer
1x Muffe Kupfer
0,5m Cu-Rohr
Menge: 10,000 St

**01.02.0025 HK-Anschlussleitung an Bestandanschlussleitung anschließen**
Anschluss einer HK-Anbindeleitung an eine vorhandene HK-Anschlussleitung, wenn die vorhandene in der Nähe eines neuen Heizkörpers liegt.

einschließlich:
- Rückbau der Dämmung
- Trennen einer HK-Anbindeleitung
- Vorbereiten der Anbindeleitung für Neuanschluss
- Anschluss der neuen HK-Anbindeleitung

benötigtes Rohrmaterial (separat vergütet)
1x Muffe Kupfer
Menge: 8,000 St

*Hinweis: Vorbemerkungen Cu-Rohr Heizung*
Vorbemerkungen Kupfer-Rohr

Kupferrohr nach DIN EN 1057 für den Einsatz in Heizungsanlagen, einschl. dem nachfolgend aufgeführten Zubehör und Nebenleistungen:
Dicht-, Schweiß- und Befestigungsmaterialien, schall- und schwingungstechnisch einwandfreie Rohrgehänge. Für Rohrschellen und Hängebefestigungen mit Schalldämmeinlage, sowie alle sonstigen schalldämmenden Maßnahmen entsprechend DIN 4109, außerdem für Bohrmaterial, wie Metalldübel, Schrauben und Muttern sowie Trapezhänger und Schienensysteme etc und Stemmarbeiten für Anschlußleitungen. Verlegung einschließlich Ablängen, Ausrichten, Biegen und Befestigen unter Beachtung der temperaturabhängigen Längenänderung und Dichtheitsprüfung.

Bei Schraub- und Flanschverbindungen sind die festgelegten lösbaren Verbindungselemente zu verwenden und ihre jeweilige Anwendung zu beachten.

Pressverbindungen sind mit Pressverbindern gemäß DVGW-Arbeitsblatt W 534 auszuführen. Sie müssen ein DVGW-Prüfzeichen besitzen. Mit Prüfkontur für undichte Fittings, die nicht verpresst sind.

Rohrführungen in Wand- und Deckendurchbrüchen mit Brandschutzanforderungen sind entsprechend der Leitungsanlagenrichtlinie (MLAR) auszuführen.

In sonstigen Durchbrüchen sind die Rohrleitungen durchzuisolieren. Die Schutzmaßnahmen der Dämmstoffverarbeitung, sowie die Herstellervorschriften sind unbedingt einzuhalten. Kennzeichnungsbänder der Rohrleitungen mit Angabe von Durchflußstoff und -richtung. Farbkennzeichnung

Liefern und nach Herstellervorgaben fachgerecht montieren und verbinden.

**01.02.0026 Cu-Rohr 22 x 1,0**
wie vor beschrieben, jedoch 22 x 1,0
Menge: 8,000 m

**01.02.0027 Cu-Rohr 28 x 1,5**
wie vor beschrieben, jedoch 28 x 1,5
Menge: 6,000 m

**01.02.0028 Cu-Press-T-Stück 28**
für Cu-Rohr wie vor beschrieben, jedoch

Abzweig reduziert oder gleich
Nennweite: d = 28.
Menge: 10,000 St

**01.02.0029 Cu-Press Muffe 28**
für Cu-Rohr wie vor beschrieben, jedoch

Nennweite: d = 28.
Menge: 10,000 St

**01.02.0030 Cu-Press Überschiebemuffe 28**
für Cu-Rohr wie vor beschrieben, jedoch

Nennweite: d = 28.
Menge: 10,000 St

**01.02.0031 Übergangsstück Kupfer-Edelstahl 22 x 1,0**
Übergangsstück zur Verbindung der Kupferleitungen mit den Edelstahlleitungen. Das Verbindungsstück muss sicher eine galvanische Trennung der Kupferrohrleitungen zu den Edelstahl-Heizkörperanschlussleitungen gewährleisten.

Übergang von Kupfer 22x1,0 auf Edelstahl 22x1,0.

Art des Übergangs (Press-Übergangsnippel, Gewindeadapter, etc.) nach Wahl des Auftragnehmers.
Menge: 10,000 St

*Hinweis: Rohr-Begleitheizung*

**01.02.0032 Heizband Rohrleitungen**
Nennspannung:  230 V
Überstromschutzsicherung:  16 A

RCD 30 mA FI- Schalter: bauseits
Leistungsaufnahme:  10 W/m, 25 W/m oder 33 W/m bei einer Temperatur von 10 °C (je nach Typ)

Max. zul. Umgebungstemp (ein):  65°C/80°C (SLPG 33)
Max. zul. Umgebungstemp (aus):  85 °C/100°C (SLPG-33-S),
1000 h kumulativ
Minimale Verlegetemperatur:  -30 °C
Kleinster Biegeradius:  25 mm
Max. Schutzgeflechtwiderst. Cu-Geflecht: 8,2 ?/km
Zulassungen:  VDE 0254
Abmessungen:  12 x 6 mm
Außenmantel:  Polyofefin
Menge: 40,000 m

**01.02.0033 Aluminium-Klebeband, Warnaufschrift, 38mm**
Werkstoff:  Aluminium
Breite:  38 mm
Farbe:  Silber
Temperaturbeständig  bis: 100 °C
Stärke:  0.043 mm
Menge: 40,000 m

**01.02.0034 Thermostate Begleitheizung**
Betriebsspannung:  220 V bis 240 V, 50/60 Hz
Leistungsaufnahme im Standby-Betrieb: max. 0,93 W

Relais:
Ohmsche Last
Induktive Last
Max. 10 A / 2300 W bei 230 V

Cos F =  0,3 max. 1 A
Leitungsfühler NTC:  15 kOhm bei 25 °C
Hysterese:  ± 0,2 °C
Umgebungstemperatur:  -30 °C bis +55 °C
Regelbereich:  -10 °C bis +50 °C
Max. klemmbarer Leitungsquerschnitt:  1 x 4 mm2 oder 2 x 2,5 mm2
Kugeldruckprüfungstemperatur:  75 °C
Verschmutzungsgrad:  2 (Wohnbereich)
Reglertyp:  1 C
Lagerungstemperatur:  -20 °C bis +65 °C
Schutzart:  IP 44
Schutzklasse:  Klasse II -
Abmessungen (H/B/T):  100 mm x 69,5 mm x 45 mm
Gewicht:  165 g
Menge: 1,000 St

*Hinweis: Rohrbefestigungen*

*Hinweis: Rohrschelle, Bohrung u. Dübel*

**01.02.0035 Rohrschelle Stahl verz L bis 0,5m DN 12**
Rohraufhängung als Rohrschelle, aus verzinktem Stahl, mit schalldämmenden Einlagen, Anforderungen entsprechend DIN 4109, Temperaturbereich - 40 bis + 110 Grad C, Länge Aufhängung bis 0,5 m, Befestigung über Gewindestäbe an bauaufsichtlich zugelassenen Dübeln, einschl. Bohrarbeiten, Befestigungsuntergrund Beton, Rohr aus Stahl, DN 12.
Menge: 37,000 St

**01.02.0036 Rohrschelle Stahl verz L bis 0,5m DN 15**
Rohraufhängung als Rohrschelle, aus verzinktem Stahl, mit schalldämmenden Einlagen, Anforderungen entsprechend DIN 4109, Temperaturbereich - 40 bis + 110 Grad C, Länge Aufhängung bis 0,5 m, Befestigung über Gewindestäbe an bauaufsichtlich zugelassenen Dübeln, einschl. Bohrarbeiten, Befestigungsuntergrund Beton, Rohr aus Stahl, DN 15.
Menge: 33,000 St

**01.02.0037 Rohrschelle Stahl verz L bis 0,5m DN 20**
Rohraufhängung als Rohrschelle, aus verzinktem Stahl, mit schalldämmenden Einlagen, Anforderungen entsprechend DIN 4109, Temperaturbereich - 40 bis + 110 Grad C, Länge Aufhängung bis 0,5 m, Befestigung über Gewindestäbe an bauaufsichtlich zugelassenen Dübeln, einschl. Bohrarbeiten, Befestigungsuntergrund Beton, Rohr aus Stahl, DN 20.
Menge: 12,000 St

**01.02.0038 Rohrschelle Stahl verz L bis 0,5m DN 40**
Rohraufhängung als Rohrschelle, aus verzinktem Stahl, mit schalldämmenden Einlagen, Anforderungen entsprechend DIN 4109, Temperaturbereich - 40 bis + 110 Grad C, Länge Aufhängung bis 0,5 m, Befestigung über Gewindestäbe an bauaufsichtlich zugelassenen Dübeln, einschl. Bohrarbeiten, Befestigungsuntergrund Beton, Rohr aus Stahl, DN 40.
Menge: 15,000 St

**01.02.0039 Rohrschelle Stahl verz L bis 0,5m DN 50**
Rohraufhängung als Rohrschelle, aus verzinktem Stahl, mit schalldämmenden Einlagen, Anforderungen entsprechend DIN 4109, Temperaturbereich - 40 bis + 110 Grad C, Länge Aufhängung bis 0,5 m, Befestigung über Gewindestäbe an bauaufsichtlich zugelassenen Dübeln, einschl. Bohrarbeiten, Befestigungsuntergrund Beton, Rohr aus Stahl, DN 50.
Menge: 129,000 St

#### Bereich 01.03 Demontage

*Hinweis: Demontage Rohrleitungen*

**01.03.0001 Demontage der Bestandsrohrleitung DN12 bis DN 32**
Demontage und Entsorgung von Bestandsrohrleitungen der Dimensionen DN12 bis DN32. Rohrmaterial Kupfer und Gewinderohr. Verlegung Unterputz und in abgehängter Decke (Decke wird vor der Demontage bauseits demontiert)
Menge: 60,000 m

**01.03.0002 Demontage der Bestandsrohrleitung DN40 bis DN 50**
Demontage und Entsorgung von Bestandsrohrleitungen der Dimensionen DN40 bis DN50. Rohrmaterial Kupfer und Gewinderohr. Verlegung Unterputz und in abgehängter Decke (Decke wird vor der Demontage bauseits demontiert)
Menge: 10,000 m

**Ausführungsbeschreibung 1 Vorbemerkung Demontage Wärmedämmung**
*Vorbemerkung Demontage Wärmedämmung*
Demontage von Wärmedämmung an Rohrleitungen
Dämmstärke 100 %
Inkl. anteiliger Dämmung an Armaturen, Ventilen etc.

Die Demontage aller angefügten Bauteile beinhaltet:
- Demontieren, trennen und sortieren nach Werkstoffen
- einschl. Auf- und Abladen
- inkl. fachgerechter Entsorgung
- Die Abfallentsorgung bzw. die Schrotterlöse der
verschrottbaren Bauteile und des anfallenden Bauschutts
ist in den Einheitspreis einzukalkulieren.

Arbeiten in Bereichen mit Behinderung durch techn.
Gewerke.
Die Rohrabstände lt. DIN 4140 werden wegen baulichen
Gegebenheiten nicht eingehalten.
In Gebäuden, Arbeitshöhe bis 4,5 m

Wärmedämmung aus KMF, Kategorie 1B
Es ist der Hinweis zur Demontage allgemein sowie zum
Umgang mit KMF zu beachten und in den Preis
einzukalkulieren

Hinweis KMF:
Es sind die Richtlinien der TRGS 521 zum Schutz der
Beschäftigten und anderer Personen durch die Demontage
der KMF Isolierung, der Kategorie 1B einzuhalten.
Es wird daher vorgesehen die Arbeiten in einem
geschlossenen Arbeitsbereich durchzuführen. Dieser wird
möglichst durch Folie abgeschottet.
Abschottung aus B1 -Folie (schwer entflammbar, Nachweis
erbringen).
Für diesen Arbeitsbereich ist ein 5-facher Luftwechsel
vorgesehen, welcher mit einem Gebläse
(Unterdruckhaltung inkl. Partikelfilter gemäß TRGS 521)
zu gewährleisten ist. In entsprechenden
Arbeitsbereichen ist Schutzkleidung und Mundschutz
pflicht. Bei Arbeiten an der KMF Isolierung ist ein
zusätzlicher Staubsauge, mit entsprechenden
Schutzfilter zu stellen um die anfallenden Fasern
direkt einzusaugen. Nach den Arbeiten ist der Bereich
nochmals gründlich zu reinigen.
KMF ist zu entfernen, entsorgungsgerecht zu verpacken
und zur Entsorgung in bereitgestellte Container zu
bringen.
Sammelbehältnisse, Umverpackungen, abgestimmte
Gebindearten / -größen und verschließbare
Transportcontainer für die KMF- Abfälle bereitstellen,
vorhalten, beladenen Container zu einer
Entsorgungsanlage transportieren und Entsorgen

Alle genannten Maßnahmen sind in den Einheitspreis der
nachfolgenden Positionen der KMF Demontage mit
einzukalkulieren.

**01.03.0003 Demontage Wärmedämmung DN12 bis DN32 ohne Ummantelung**
wie zuvor beschrieben.

Demontage ohne Ummantelung

Nennweite: DN12 bis DN32
Menge: 5,000 m

**01.03.0004 Demontage Wärmedämmung KMF DN12 bis DN32 ohne Ummantelung**
wie zuvor beschrieben, jedoch KMF belastet.

Demontage ohne Ummantelung

Nennweite: DN12 bis DN32
Menge: 10,000 m

**01.03.0005 Demontage Wärmedämmung DN40 bis DN80 mit Ummantelung**
wie zuvor beschrieben.

Demontage inklusive Blech- oder PVC-Mantel.

Nennweite: DN40 bis DN80
Menge: 2,000 m

**01.03.0006 Demontage Wärmedämmung KMF DN40 bis DN80 mit Ummantelung**
wie zuvor beschrieben, jedoch KMF belastet.

Demontage inklusive Blech- oder PVC-Mantel.

Nennweite: DN40 bis DN80
Menge: 8,000 m

*Hinweis: Demontage Heizkörper*

**01.03.0007 Heizkörper demontieren**
Demontage und Entsorgung bestehender Profilheizkörper.
Maximale Höhe: 1,20m
Menge: 7,000 St

#### Bereich 01.04 Dämmung

*Hinweis: MiWo ohne Blechmantel*
Wärmedämmung ohne Ummantelung DIN 4140 an haus- und betriebstechnischen Anlagen, an Rohrleitung, im Gebäude, Dämmung aus Mineralwolle DIN EN 14303, AS-Qualität und silikonfrei, als Rohrschale, Dämmschichtdicke gem. aktuellem GEG, Baustoffklasse DIN 4102-1 A2 (nichtbrennbar), Wärmeleitfähigkeit 0,035 W/(mK) bei 40 Grad C Mitteltemperatur DIN EN 12667, kaschiert mit Alufolie.

**01.04.0001 Dämmung Rohr DN 25**
Dämmung wie vor beschrieben, mit
Dimension: DN 25
Dämmdicke: 30 mm
Menge: 11,000 m

**01.04.0002 Dämmung Rohr DN 50**
Dämmung wie vor beschrieben, mit
Dimension: DN 50
Dämmdicke: 60 mm
Menge: 26,000 m

**01.04.0003 Dämmung Bogen DN 50**
Bogen als Zulage für vor beschriebene Dämmung aus aluminiumkaschierte Steinwolle in den erforderlichen Winkelgraden.
DN 50
Menge: 24,000 St

**01.04.0004 Dämmung T-Stück DN 20**
T-Stück als Zulage für vor beschriebene Dämmung aus aluminiumkaschierte Steinwolle Abgang gleich oder reduziert.
DN 20
Menge: 6,000 St

**01.04.0005 Dämmung T-Stück DN 25**
T-Stück als Zulage für vor beschriebene Dämmung aus aluminiumkaschierte Steinwolle Abgang gleich oder reduziert.
DN 25
Menge: 6,000 St

**01.04.0006 Dämmung T-Stück DN 32**
T-Stück als Zulage für vor beschriebene Dämmung aus aluminiumkaschierte Steinwolle Abgang gleich oder reduziert.
DN 32
Menge: 6,000 St

**01.04.0007 Dämmung T-Stück DN 50**
T-Stück als Zulage für vor beschriebene Dämmung aus aluminiumkaschierte Steinwolle Abgang gleich oder reduziert.
DN 50
Menge: 2,000 St

*Hinweis: MiWo mit Blechmantel 200%*
Dämmung Rohrleitung Mineralwolle, Ummantelung aus
nichtprofiliertem verz, Stahlblech, nach DIN 4140 in
der jeweils gültigen Fassung, Dämmstärke bei 200%
Die Mindestblechdicken gemäß der aktuell gültigen DIN
4140 sind zu beachten und zu kalkulieren, mindestens
jedoch 0,5 mm bei Stahlblech

**01.04.0008 Dämmung Mantel Blech Rohr DN 40**
Dämmung wie vor beschrieben, mit
Dimension: DN 40
Dämmdicke: 80 mm
Menge: 11,000 m

**01.04.0009 Dämmung Mantel Blech Rohr DN 50**
Dämmung wie vor beschrieben, mit
Dimension: DN 50
Dämmdicke: 100 mm
Menge: 60,000 m

**01.04.0010 Dämmung Mantel Blech Bogen DN 40**
Bogen als Zulage für vor beschriebene Dämmung aus Steinwolle und Blechummantelung in den erforderlichen Winkelgraden.
DN 40
Menge: 10,000 St

**01.04.0011 Dämmung Mantel Blech Bogen DN 50**
Bogen als Zulage für vor beschriebene Dämmung aus Steinwolle und Blechummantelung in den erforderlichen Winkelgraden.
DN 50
Menge: 6,000 St

**01.04.0012 Dämmung Mantel Blech T-Stück DN 40**
T-Stück als Zulage für vor beschriebene Dämmung aus Steinwolle mit Blechummantelung Abgang gleich oder reduziert.
DN 40
Menge: 2,000 St

**01.04.0013 Dämmung Mantel Blech T-Stück DN 50**
T-Stück als Zulage für vor beschriebene Dämmung aus Steinwolle mit Blechummantelung Abgang gleich oder reduziert.
DN 50
Menge: 4,000 St

### Titel 02 423 - Raumheizflächen

#### Bereich 02.01 Heizkörper

*Hinweis: Heizkörper*

**02.01.0001 Plan-Heizkörper H 905mm, L 805mm, Typ12**
Plan-Ventilheizkörper
Plan-Ventilheizkörper (Niedertemperatur-Heizkörper) aus Stahlblech gem. EN 442. Serielle Durchströmung der Platten. Mit integriertem, verstellbarem Ventileinsatz. Der kV-Wert ist werksseitig voreingestellt und auf die Wärmeleistung abgestimmt. Plane Frontplatte, ohne umlaufende Sicken.
Rückseite profiliert, Sickenteilung 33 1/3 mm. Übergreifende obere Abdeckung und geschlossene seitliche Blenden. Inkl. auf System abgeglichenes Bohrkonsolen-Montageset, welches die Anforderungsklasse 2 gemäß der Richtlinie VDI 6036 erfüllt. Blind- und Entlüftungsstopfen eingeschraubt. Montagefertig in baustellengerechter Schutzverpackung. Die Bauausführung entspricht den Anforderungen der GUV. Ausgezeichnet mit dem RAL-Gütezeichen. Serienfarbe weiß (RAL 9016), gegen
Aufpreis Heizkörper-Farbkonzept möglich. Gegen Aufpreis
Korrosionsschutzbeschichtung für den Einsatz im Sprühbereich 1 und 2 nach DIN 55900-2.
Anschlüsse:
- 2 St. G 3/4‘ Außengewinde nach DIN EN 16313
Thermostatkopfgewinde:
- M 30 x 1,5 mm
Integrierter Ventileinsatz:
- Schließmaß Ventileinsatz 11,8 mm
- Voreinstellung kv-Wert: 0,75 bei Stellung 8
- Regeldifferenz: 2 K
Lackierung:
- Zweischichtlackierung gem. DIN 55900, Grundierung (ETL), Pulverbeschichtung (EPS), emissionsfrei auch im Heizbetrieb.
Max. Betriebsdruck:  10 bar
Medium:  Heißwasser bis 110 Grad C

Einschl. Befestigungslaschen und oberer Abdeckung.

Bauhöhe: 905 mm
Baulänge: 805 mm
Typ: 12
Menge: 1,000 St

**02.01.0002 Plan-Heizkörper H 905mm, L 705mm, Typ12**
Plan-Heizkörper wie zuvor beschrieben, jedoch
H 905 mm, L 705 mm, Typ 12
Menge: 1,000 St

**02.01.0003 Plan-Heizkörper H 905mm, L 505mm, Typ12**
Plan-Heizkörper wie zuvor beschrieben, jedoch
H 905 mm, L 505 mm, Typ 12
Menge: 1,000 St

**02.01.0004 Plan-Heizkörper H 905mm, L 405mm, Typ12**
Plan-Heizkörper wie zuvor beschrieben, jedoch
H 905 mm, L 405 mm, Typ 12
Menge: 2,000 St

**02.01.0005 Plan-Heizkörper H 405mm, L 405mm, Typ12**
Plan-Heizkörper wie zuvor beschrieben, jedoch
H 405 mm, L 405 mm, Typ 12
Menge: 1,000 St

**02.01.0006 Plan-Heizkörper H 505mm, L 1105 mm, Typ22**
Plan-Heizkörper wie zuvor beschrieben, jedoch
H 505 mm, L 1105 mm, Typ 22
Menge: 1,000 St

**02.01.0007 Vertikale Heizwand H 2400mm, L 1190mm,**
Vertikale Heizwand bestehend aus wasserführenden Rechteckrohren 70 x 11 x 1,5 oder 70 x 11 x 2 mm für 6 bar Betriebsdruck, stirnseitige Sammler aus Stahlblech 2,0 mm dick, elektrisch verschweißt, mit oder ohne 0,5 mm dicke Lamellen. Anschlüsse im Sammler versenkt, Gewinde gerollt (in feuerverzinkter Ausführung werden Muffen eingesetzt) und allseits gerundeten Kanten mit Rmin = 2 mm, Dichtheit und Druck geprüft. Ausführung
1- oder 2-lagig,
Montagefertig mit Anschlüssen für Vor- und Rücklauf, sowie Entlüftung und Entleerung. Dichtheit und Druck geprüft. Ausführung 1- oder 2-lagig,
Beschichtung nach DIN 55900 Teil 1 und Teil 2.
Ausführungsmerkmale in Übereinstimmung mit den Grundsätzen für die Prüfung der Arbeitssicherheit von Heizkörpern (Gesetzliche Unfallversicherung GUV), bei vertikaler Ausführung mit Lamellen nur mit fest angebauter Seitenverkleidung.
CE-konform.
Geeignet für Warmwasserheizungsanlagen nach DIN 18380 und Wasserqualität nach VDI 2035, ÖNORM H5195 und SWKI BT 102-01.
Maximal zulässige Betriebstemperatur:  110 °C
Betriebsdruck max.:  6 bar / 600 kPa
Transportsicher verpackt.
Umwelt-Produktdeklaration (EPD) auf
Grundlage von ISO 14025 und EN 15804
zum Nachweis von Umweltansprüchen in
der öffentlichen Beschaffung geeignet.
Menge: 1,000 St

**02.01.0008 Vertikale Heizwand H 2400mm, L 560mm**
Vertikale Heizwand wie zuvor beschrieben, jedoch
H 2400 mm, L 560 mm
Menge: 1,000 St

**02.01.0009 Vorlaufventil für Heizkörper, Einstellbar, DN 12**
Ventilgehäuse aus korrosionsbeständigem Rotguss, geeignet für Heizungs- und Kühlanlagen

Stufenlose Präzisions-Voreinstellung und Absperren
Dimensionierung: DN 12
Nenndruck PN 10
Max. Betriebstemperatur: 120 °C,
mit Bauschutzkappe oder Stellantrieb
100 °C, mit Pressanschluss 110 °C.
Min. Betriebstemperatur: -10 °C
Menge: 4,000 St

**02.01.0010 Vorlaufventil für Heizkörper, Einstellbar, DN 15**
Ventilgehäuse wie zuvor beschrieben, jedoch:
DN 15
Menge: 4,000 St

**02.01.0011 Vorlaufventil für Heizkörper, Einstellbar, DN 20**
Ventilgehäuse wie zuvor beschrieben, jedoch:
DN 20
Menge: 2,000 St

**02.01.0012 Thermostatkopf für Ventilheizkörper**
Thermostatisches Fühlerelement mit Überwurfmutter
(Gewindeanschluss M 30 x 1,5) gemäß DIN EN 215
Eingebauter Fühler begrenz- und blockierbar,
Frostschutzsicherung, flüssigkeitsgefülltes
Wellrohrelement, passend ohne Adapter auf
Ventilheizkörper,
für die Auslegung mit kleinen P-Bändern,
Temperaturbereich: 8 - 28 °C
Menge: 10,000 St

**02.01.0013 Rosetten als Einzelrosetten DN 12**
Rosetten als Einzelrosetten, aus Kunststoff, mittig teilbar, für c-Stahlrohre DN 12, einschl. Befestigung mit dauerelastischem Kunststoff.
Menge: 4,000 St

**02.01.0014 Rosetten als Einzelrosetten DN 15**
Rosetten als Einzelrosetten wie zuvor beschrieben, jedoch
DN 15
Menge: 4,000 St

**02.01.0015 Rosetten als Einzelrosetten DN 20**
Rosetten als Einzelrosetten wie zuvor beschrieben, jedoch
DN 20
Menge: 2,000 St

### Titel 03 Leistungsbeschreibung Sonstiges

#### Bereich 03.01 Sonstiges

**03.01.0001 Obermonteur/-in Stundenlohnarbeiten sämtliche Kosten/Zuschläge**
Stundenlohnarbeiten durch Obermonteur/-in
auf Anordnung des AG ausführen,
der Verrechnungssatz für die jeweilige Arbeitskraft umfasst sämtliche Aufwendungen wie Lohn- und Gehaltskosten, Lohn- und Gehaltsnebenkosten, Zuschläge, lohngebundene und lohnabhängige Kosten, sonstige Sozialkosten, Gemeinkosten, Wagnis und Gewinn.
Menge: 10,000 h

**03.01.0002 Monteur/-in Stundenlohnarbeiten sämtliche Kosten/Zuschläge**
Stundenlohnarbeiten durch Monteur/-in
auf Anordnung des AG ausführen,
der Verrechnungssatz für die jeweilige Arbeitskraft
umfasst sämtliche Aufwendungen wie Lohn- und
Gehaltskosten, Lohn- und Gehaltsnebenkosten, Zuschläge,
lohngebundene und lohnabhängige Kosten, sonstige
Sozialkosten, Gemeinkosten, Wagnis und Gewinn.
Menge: 10,000 h

**03.01.0003 Helfer/-in Stundenlohnarbeiten sämtliche Kosten/Zuschläge**
Stundenlohnarbeiten durch Helfer/-in
auf Anordnung des AG ausführen,
der Verrechnungssatz für die jeweilige Arbeitskraft
umfasst sämtliche Aufwendungen wie Lohn- und
Gehaltskosten, Lohn- und Gehaltsnebenkosten, Zuschläge,
lohngebundene und lohnabhängige Kosten, sonstige
Sozialkosten, Gemeinkosten, Wagnis und Gewinn.
Menge: 10,000 h

*Hinweis: Inbetriebnahme*

**03.01.0004 Inbetriebnahme**
*** Pauschalposition
Inbetriebnahme der Hydraulikgruppe im HZG Raum.
Menge: 1,000 psch

**03.01.0005 Mitzuliefernde Unterlagen / Dokumentation**
*** Pauschalposition
Als mitzuliefernde Unterlagen sind Bestandszeichnungen, Revisionsunterlagen, Strangschemata, Stücklisten, Stromlauf-, Verdrahtungs- und Klemmbelegungspläne, Bauteildokumentationen, Ersatzteillisten und Lieferadressen, Diagramme und Kennlinienfelder von Pumpen, Ventilatoren, Regelventilen, Protokolle der Dichtheitsprüfungen sowie alle erforderlichen Zulassungsbescheide, CE-Konformitätserklärungen von Einzelaggregaten sowie CE-Konformitätserklärungen für das Gesamtgewerk zu liefern.

Montagepläne sind im Maßstab 1:50 und Detailzeichnungen in 1:20 zu liefern.

Weiterhin sind Anlagenbeschreibungen, Wartungs- und Bedienungsanleitung, Störungs- und Fehlerlisten, Sicherheitshinweise für Betrieb und Wartung sowie alle Unterlagen nach VOB Teil C, (Mitzuliefernde Unterlagen) zu liefern.

Alle Unterlagen einschl. der übergebenen Planungs- und Berechnungsunterlagen sind kopierfähig, 3-fach gedruckt mit Inhaltsverzeichnissen in separaten Ordnern zu übergeben. Des Weiteren sind die Unterlagen digital zu übermitteln. Zwei Wochen vor Abnahme sind die Unterlagen digital der Bauleitung zwecks Prüfung zu übergeben.
Zeichnungen sind als DWG- und pdf-Dateien zu liefern.
Berechnungen, Protokolle und Beschreibungen sind vorzugsweise als pdf-, oder als Word- oder Excel-Datei zu liefern.
Menge: 1,000 psch

**03.01.0006 Erstellen von Revisionsplänen**
*** Pauschalposition
Erstellen von Revisionsplänen. Hierbei wird die Werk- und Montageplanung fortgeschrieben. Die Revisionspläne spiegeln die tatsächlich installierte Leistung wider. Die Pläne sind im Maßstab 1:50 zu erstellen. Bevor die Pläne im pdf- und dwg-Format den mitzulieferenden Unterlagen ergänzt werden, sind diese der örtlichen Objektüberwachung unaufgefordert zur Prüfung im pdf- Format vorzulegen.

Folgende Planunterlagen sind zu berücksichtigen:

- Alle Grundrisszeichnungen des technischen Gewerks (4St)
- Alle Strangschemata des technischen Gewerks (1St)
Menge: 1,000 psch

**03.01.0007 Schaltschema in lichtbeständiger Ausführung**
Schaltschema / Regelschema in lichtbeständiger und laminierter Ausführung in der Heizungszentrale aufhängen.
Größe (B x H): ca. 1,50 x 0,9 m.
Menge: 1,000 St

**03.01.0008 Spülen der Rohrleitungen und Anlagenteile**
*** Pauschalposition
Zusätzliches Spülen der Rohrleitungen und Anlagenteile unter Hinzulieferung der nötigen Geräte, Betriebsstoffe, Medien und Erstellung von Spülprotokollen gemäß DIN EN 14336.
Sämtliche Schmutzfänger sind anschließend zu reinigen.
Menge: 1,000 psch

**03.01.0009 zusätzliche Dichtheitsprüfung**
zusätzliche Dichtheitsprüfung des Heizungswassernetzes abschnittweise je nach Baufortschritt mit einem Prüfdruck von 150 mbar mit ölfreier Druckluft auf Dichtigkeit durchführen (Durchführung gemäß Herstellervorgabe). Hierzu ist ein Manometer mit mit einer Ablesegenauigkeit von 1 mbar zu verwenden.
Die Termine für die Dichheitsprüfung sind der örtlichen Objektüberwachung rechtzeitig anzugeben.
Prüfzeiten:
Leitungsvolumen <= 100 l --> 120 min
für 100 l weiteres Leitungsvolumen erhöht sich die Prüfzeit um je 20 min

Die Dichtheitsprüfungen sind zu protokollieren.
Menge: 1,000 St

**03.01.0010 Mobile Wasseraufbereitungsanlage**
Bereitstellung mobile Wasseraufbereitungsanlage für die Erstbefüllung von ca. 7,000 l nach VDI 2035

Mobile-Wasseraufbereitungsanlage als Leihgerät bereitstellen. Die Anlage ist auf eine mobiles Fahrgestell anschlussfertig montiert und dient zur Befüllung von Heizungsanlagen mit enthärtetem bzw. entsalztem Füll- und Ergänzungswasser gemär VDI 2035/ Herstellervorgaben der Wäremerzeuger.

Bereitstellen, betreiben und abtransportieren einschl. aller Nebenarbeiten und Mietkosten für 1 Woche.
Menge: 1,000 St

**03.01.0011 Kennzeichnungsschilder**
Menge: 6,000 St

**03.01.0012 Bezeichnungsschild mehrschichtig Kunststoff H 52mm B 100mm**
Bezeichnungsschild mehrschichtig Kunststoff H 52mm B 100mm
Bezeichnungsschild, Farbe und Beschriftung nach Angaben des AG, aus mehrschichtigem Kunststoff, Beschriftung 2-zeilig, geprägt, Höhe 52 mm, Breite 100 mm, Befestigung mit Schildträger aus verzinktem Stahl, Halter und Spannband, Befestigungsuntergrund Rohrleitung.
Menge: 4,000 St

**03.01.0013 Bezeichnungsschilder 80 x 140 mm**
Bezeichnungsschilder wie zuvor beschrieben, jedoch mit Abmessungen 80 x 140 mm
Menge: 4,000 St

**03.01.0014 Farbkennzeichnung durchgehend Richtungspfeile**
STLB-Bau 2015-10 041
Farbkennzeichnung DIN 2404 des Heizungsleitungs-Vorlaufs, Kennzeichnung durchgehend und Angabe der Fließrichtung durch Richtungspfeile.
Menge: 4,000 St

**03.01.0015 Farbkennzeichnung durchgehend Richtungspfeile**
STLB-Bau 2015-10 041
Farbkennzeichnung DIN 2404 des Heizungsleitungs-Rücklaufs, Kennzeichnung durchgehend und Angabe der Fließrichtung durch Richtungspfeile.
Menge: 4,000 St

**03.01.0016 Profil- und Flacheisen, Profilstahlkonstruktion**
Profil- und Flacheisen, Profilstahlkonstruktion zur Herstellung von speziellen Befestigungskonstruktionen - für zugelassene Systeme - komplett mit Schrauben, Klein- und Befestigungsmaterial, einschl. aller Schweiß-, Bohr- und Schneidearbeiten komplett in verzinkter Ausführung, in fix und fertiger Arbeit.
Menge: 80,000 kg

**03.01.0017 C-Profilschiene 27x18x1,2 mm**
zur Befestigung von Rohrsträngen, Rohrtrassen und Luftkanälen als Stütz-, Hänge- oder Tragkonstruktion parallel geführter Rohrsysteme.

Eigenschaften:
· gefertigt aus Stahl 1.0242
· sendzimirverzinkt
· für eine schnelle und einfache Befestigung
· mit durchgehender Lochung
· der Abstand zwischen Schienenende und erster Lochung ist immer gleich
· Schiene WM15 und WM30 duch Lochmuster beidseitig zu
nutzen
· zulässige Spannung WM2 = 280 N/mm²
übrige Profile = 240 N/mm²

komplett mit Schrauben, Klein- und Befestigungsmaterial, einschl. aller Schweiß-, Bohr- und Schneidearbeiten sowie Endschutzkappen beidseitig und Schutzkappen für die Gewindestangenenden
Menge: 10,000 m

**03.01.0018 C-Profilschiene 30x20x1,75 mm**
C-Profilschiene wie zuvor beschrieben, jedoch mit folgenden Abmessungen. 30x20x1,75 mm
Menge: 10,000 m

**03.01.0019 C-Profilschiene 41x41x2,5 mm**
C-Profilschiene 41x41x2,5 mm

zur Befestigung von Rohrsträngen, Rohrtrassen
und Luftkanälen als Stütz-, Hänge- oder
Tragkonstruktion parallel geführter Rohrsysteme.

Eigenschaften:
· gefertigt aus Stahl 1.0242
· sendzimirverzinkt
· nach innen gebogene Flanken mit Verzahnung für extra
Halt
· mit durchgehender Lochung
· der Abstand zwischen Schienenende und erster Lochung
ist immer gleich
· zulässige Spannung 240 N/mm²

komplett mit Schrauben, Klein- und Befestigungsmaterial, einschl. aller Schweiß-, Bohr- und Schneidearbeiten sowie Endschutzkappen beidseitig und Schutzkappen für die Gewindestangenenden
Menge: 10,000 m

**03.01.0020 C-Profilschiene 41x62x2,5 mm**
C-Profilschiene wie zuvor beschrieben, jedoch mit folgenden Abmessungen. 41x62x2,5 mm
Menge: 10,000 m

*Hinweis: Kernbohrungen*

**03.01.0021 Kernbohrungen D=170 mm**
durch Wände, -Decken herstellen. Bohrungen
anzeichnen und mit der Bauleitung und dem Statiker
abstimmen. Wand bzw. Deckenbereich hinsichtlich der
Leitungsführungen überprüfen (Elektro, Wasser etc.).
Probebohrungen mit 10 mm Durchmesser durchführen.
Hauptbohrung in angegebenen Durchmesser,
einschl. Absaugeanlagen für Staub und Wasser
herstellen.Das Bohrwasser sowie die Energien (Elt.)
sind selbst beizubringen. Die Bohrkerne sowie der
entstandene Bauschutt sind zu entsorgen. Das Bohrwasser
ist aufzunehmen.

Bauteil/Werkstoff: Beton
Durchmesser der Bohrung: bis 170 mm
Tiefe der Bohrung: 250 bis 300 mm

herstellen
Menge: 4,000 St
